# Straßenausstattung
Angebotsaufforderung (GAEB DA XML 3.2, DA83)
Projekt: AS-FD-GBC
Währung: EUR
Auftraggeber: Autobahn GmbH des Bundes, Niederlassung Nordwest (Hannover), Außenstelle Fulda, AdB-NL Nordwest, Flemingstr.20-22, 36041 Fulda, Flemingstraße 20-22, 36041 Fulda
Erstellt mit: GXML Toolbox V3.3 R20230829, iTWO_64 V25.0.650, 19.05.2026

## Los 1: AS Fulda: AM Fulda 26/27
Datum: 19.05.2026
WaGr: 99_99_01

*Hinweis: Es wird besonders auf die Regelungen hingewiesen,*
Es wird besonders darauf hingewiesen, dass die Mengenangaben Schätzwerte sind. Ein Anspruch auf die vollständige Leistungserbringung besteht nicht. Vertragsbestandteil sind die Einheitspreise.

### Abschnitt 00 Leistungen

*Hinweis: Bei allen gerammten FRS Systemen ist von Homogenbereich*
Bei allen gerammten FRS Systemen ist von Homogenbereich
HB 1 - FRS bis einschließlich HB 2 - FRS (ehem.
Bodenklasse 3 bis 6) auszugehen. Eine Zulage wird nur
bei nachgewiesenem HB 3 - FRS ( ehem.  Bkl. 7) gewährt.

#### Unterabschnitt 00.00 Hauptleistungen

*Hinweis: ESP 4.0*

**00.00.0001 FRS abbauen und herstellen ESP Pf.Abst.4,0 m gerade*Pf.SigmaL1900 mm Verwertung AN*Verkehrss.gesond.*Erdarb. ausf.**
StL-Nr. 1912930319111291
Fahrzeug-Rückhaltesystem (FRS) einschließlich der Pfosten und sämtlicher Einzelteile abbauen und herstellen.
Abgerechnet wird die Baulänge.
Konstruktion = Einfache Schutzplanke, Pfostenabstand
4,00 m.
Profil 'A  oder B, je nach vorhandenem angrenzenden
Profil'

Konstruktion gerade.
Pfosten Sigma 100, Länge 1900 mm.
Ausgebaute Teile der Verwertung nach Wahl des AN zuführen.
Verkehrssicherung wird gesondert vergütet.
Aufstellung 'im Boden. Homogenbereich HB 1 - FRS bis
einschließlich HB 2 - FRS. HB 3 - FRS muss nachgewiesen
werden.'

Erforderliche Erdarbeiten ausführen. Die umgebende
Fläche wieder herstellen, überschüssigen Boden
flächenhaft verteilen.
Menge: 600,000 m
Leistungsbereichkatalog: 129

*Hinweis: ESP 2.0*

**00.00.0002 FRS abbauen und herstellen EDSP Pf.Abst.2,0m gerade*Pf.SigmaL1900 mm Verwertung AN*Verkehrss.gesond.*Erdarb. ausf.**
Fahrzeug-Rückhaltesystem (FRS) einschließlich der Pfosten und sämtlicher Einzelteile abbauen und herstellen.
Abgerechnet wird die Baulänge.
Konstruktion = Einfache Schutzplanke, Pfostenabstand 2,00 m.Profil A  oder B, je nach vorhandenem angrenzenden
Profil
Konstruktion gerade.
Pfosten Sigma 100, Länge 1900 mm.
Ausgebaute Teile der Verwertung nach Wahl des AN zuführen.
Verkehrssicherung wird gesondert vergütet.Aufstellung im Boden. Homogenbereich HB 1 - FRS bis
einschließlich HB 2 - FRS. HB 3 - FRS muss nachgewiesen
werden.
Erforderliche Erdarbeiten ausführen. Die umgebende
Fläche wieder herstellen, überschüssigen Boden
flächenhaft verteilen.
Menge: 500,000 m
Leistungsbereichkatalog: 129

*Hinweis: EDSP 2.0*

**00.00.0003 FRS abbauen und herstellen EDSP Pf.Abst.2,0m gerade*Pf.SigmaL1900 mm Verwertung AN*Verkehrss.gesond.*Erdarb. ausf.**
StL-Nr. 1912930329111291
Fahrzeug-Rückhaltesystem (FRS) einschließlich der Pfosten und sämtlicher Einzelteile abbauen und herstellen.
Abgerechnet wird die Baulänge.
Konstruktion = Einfache Distanzschutzplanke, Pfostenabstand 2,00 m.
Profil 'A  oder B, je nach vorhandenem angrenzenden
Profi'

Konstruktion gerade.
Pfosten Sigma 100, Länge 1900 mm.
Ausgebaute Teile der Verwertung nach Wahl des AN zuführen.
Verkehrssicherung wird gesondert vergütet.
Aufstellung 'im Boden. Homogenbereich HB 1 - FRS bis
einschließlich HB 2 - FRS. HB 3 - FRS muss nachgewiesen
werden.'

Erforderliche Erdarbeiten ausführen. Die umgebende
Fläche wieder herstellen, überschüssigen Boden
flächenhaft verteilen.
Menge: 1200,000 m
Leistungsbereichkatalog: 129

*Hinweis: EDSP 1.33*

**00.00.0004 FRS abbauen und herstellen gerade*Pf.SigmaL1900 mm Verwertung AN*Verkehrss.gesond.*Erdarb. ausf.**
StL-Nr. 1912930399111291
Fahrzeug-Rückhaltesystem (FRS) einschließlich der Pfosten und sämtlicher Einzelteile abbauen und herstellen.
Abgerechnet wird die Baulänge.
Konstruktion 'Einfache Distanzschutzplanke,
Pfostenabstand 1,33 m'
Profil 'A  oder B, je nach vorhandenem angrenzenden
Profi'

Konstruktion gerade.
Pfosten Sigma 100, Länge 1900 mm.
Ausgebaute Teile der Verwertung nach Wahl des AN zuführen.
Verkehrssicherung wird gesondert vergütet.
Aufstellung 'im Boden. Homogenbereich HB 1 - FRS bis
einschließlich HB 2 - FRS. HB 3 - FRS muss nachgewiesen
werden.'

Erforderliche Erdarbeiten ausführen. Die umgebende
Fläche wieder herstellen, überschüssigen Boden
flächenhaft verteilen.
Menge: 400,000 m
Leistungsbereichkatalog: 129

*Hinweis: DSP 2.0*

**00.00.0005 FRS abbauen und herstellen DDSP Pf.+ 2 DS gerade*Pf.SigmaL1900 mm Verwertung AN*Verkehrss.gesond. HB 1*Erdarb. ausf.**
StL-Nr. 1912930359111211
Fahrzeug-Rückhaltesystem (FRS) einschließlich der Pfosten und sämtlicher Einzelteile abbauen und herstellen.
Abgerechnet wird die Baulänge.
Konstruktion = Doppelte Distanzschutzplanke, Pfostenabstand 2,00 m mit zwei zusätzlichen Distanzstücken (DDSP
2,0++).
Profil 'A oder B'

Konstruktion gerade.
Pfosten Sigma 100, Länge 1900 mm.
Ausgebaute Teile der Verwertung nach Wahl des AN zuführen.
Verkehrssicherung wird gesondert vergütet.
Aufstellung in Boden, Homogenbereich HB 1 - FRS.
Erforderliche Erdarbeiten ausführen. Die umgebende
Fläche wieder herstellen, überschüssigen Boden
flächenhaft verteilen.
Menge: 100,000 m
Leistungsbereichkatalog: 129

*Hinweis: EasyRail 2.0*

**00.00.0006 FRS abbauen und herstellen gerade Verwertung AN*Verkehrss.gesond.*Erdarb. ausf.**
StL-Nr. 1912930399191291
Fahrzeug-Rückhaltesystem (FRS) einschließlich der Pfosten und sämtlicher Einzelteile abbauen und herstellen.
Abgerechnet wird die Baulänge.
Konstruktion 'EASY-Rail, Pfostenabstand 2,0 m'
Profil 'A oder B, je nach vorhandenem angrenzenden
Profil'

Konstruktion gerade.
Pfosten 'Pfosten C -100-60-25, Länge 1750 mm'

Ausgebaute Teile der Verwertung nach Wahl des AN zuführen.
Verkehrssicherung wird gesondert vergütet.
Aufstellung 'im Boden. Homogenbereich HB 1 - FRS bis
einschließlich HB 2 - FRS. HB 3 - FRS muss nachgewiesen
werden'

Erforderliche Erdarbeiten ausführen. Die umgebende
Fläche wieder herstellen, überschüssigen Boden
flächenhaft verteilen.
Menge: 80,000 m
Leistungsbereichkatalog: 129

*Hinweis: EasyRail 1.33*

**00.00.0007 FRS abbauen und herstellen gerade*Pf.SigmaL1900 mm Verwertung AN*Verkehrss.gesond.*Erdarb. ausf.**
StL-Nr. 1912930399111291
Fahrzeug-Rückhaltesystem (FRS) einschließlich der Pfosten und sämtlicher Einzelteile abbauen und herstellen.
Abgerechnet wird die Baulänge.
Konstruktion 'EASY-Rail, Pfostenabstand 1,33 m'
Profil 'A oder B, je nach vorhandenem angrenzenden
Profil'

Konstruktion gerade.
Pfosten Sigma 100, Länge 1900 mm.
Ausgebaute Teile der Verwertung nach Wahl des AN zuführen.
Verkehrssicherung wird gesondert vergütet.
Aufstellung 'im Boden. Homogenbereich HB 1 - FRS bis
einschließlich HB 2 - FRS. HB 3 - FRS muss nachgewiesen
werden.'

Erforderliche Erdarbeiten ausführen. Die umgebende
Fläche wieder herstellen, überschüssigen Boden
flächenhaft verteilen.
Menge: 40,000 m
Leistungsbereichkatalog: 129

*Hinweis: Eco-Safe 1.33*

**00.00.0008 FRS abbauen und herstellen gerade Verwertung AN*Verkehrss.gesond.*Erdarb. ausf.**
StL-Nr. 1912930399191291
Fahrzeug-Rückhaltesystem (FRS) einschließlich der Pfosten und sämtlicher Einzelteile abbauen und herstellen.
Abgerechnet wird die Baulänge.
Konstruktion 'Eco-Safe, Pfostenabstand 1,33 m'
Profil 'A oder B, je nach vorhandenem angrenzenden
Profil'

Konstruktion gerade.
Pfosten 'Pfosten C -100-60-25, Länge 1750 mm'

Ausgebaute Teile der Verwertung nach Wahl des AN zuführen.
Verkehrssicherung wird gesondert vergütet.
Aufstellung 'im Boden. Homogenbereich HB 1 - FRS bis
einschließlich HB 2 - FRS. HB 3 - FRS muss nachgewiesen
werden'

Erforderliche Erdarbeiten ausführen. Die umgebende
Fläche wieder herstellen, überschüssigen Boden
flächenhaft verteilen.
Menge: 40,000 m
Leistungsbereichkatalog: 129

*Hinweis: Eco-Safe 2.00*

**00.00.0009 FRS abbauen und herstellen gerade Verwertung AN*Verkehrss.gesond.*Erdarb. ausf.**
StL-Nr. 1912930399191291
Fahrzeug-Rückhaltesystem (FRS) einschließlich der Pfosten und sämtlicher Einzelteile abbauen und herstellen.
Abgerechnet wird die Baulänge.
Konstruktion 'Eco-Safe, Pfostenabstand 2,00 m'
Profil 'A oder B, je nach vorhandenem angrenzenden
Profil'

Konstruktion gerade.
Pfosten 'Pfosten C -100-60-25, Länge 1750 mm'

Ausgebaute Teile der Verwertung nach Wahl des AN zuführen.
Verkehrssicherung wird gesondert vergütet.
Aufstellung 'im Boden. Homogenbereich HB 1 - FRS bis
einschließlich HB 2 - FRS. HB 3 - FRS muss nachgewiesen
werden.'

Erforderliche Erdarbeiten ausführen. Die umgebende
Fläche wieder herstellen, überschüssigen Boden
flächenhaft verteilen.
Menge: 250,000 m
Leistungsbereichkatalog: 129

*Hinweis: SuperRail*

**00.00.0010 FRS abbauen und herstellen gerade Verwertung AN*Verkehrss.gesond.*Erdarb. ausf.**
StL-Nr. 1912930399191291
Fahrzeug-Rückhaltesystem (FRS) einschließlich der Pfosten und sämtlicher Einzelteile abbauen und herstellen.
Abgerechnet wird die Baulänge.
Konstruktion 'Super-Rail (SR)'
Profil 'A oder B, je nach vorhandenem angrenzenden
Profil'

Konstruktion gerade.
Pfosten 'Pfosten C-125, Länge 2400 mm'

Ausgebaute Teile der Verwertung nach Wahl des AN zuführen.
Verkehrssicherung wird gesondert vergütet.
Aufstellung 'im Boden. Homogenbereich HB 1 - FRS bis
einschließlich HB 2 - FRS. HB 3 - FRS muss nachgewiesen
werden.'

Erforderliche Erdarbeiten ausführen. Die umgebende
Fläche wieder herstellen, überschüssigen Boden
flächenhaft verteilen.
Menge: 40,000 m
Leistungsbereichkatalog: 129

*Hinweis: SuperRail eco*

**00.00.0011 FRS abbauen und herstellen gerade Verwertung AN*Verkehrss.gesond.*Erdarb. ausf.**
StL-Nr. 1912930399191291
Fahrzeug-Rückhaltesystem (FRS) einschließlich der Pfosten und sämtlicher Einzelteile abbauen und herstellen.
Abgerechnet wird die Baulänge.
Konstruktion 'Super-Rail-eco, Super-Rail-light,
Mega-Rail oder vergleichbares System mit Kastenprofil
und Schutzplankenholm'
Profil 'A oder B, je nach vorhandenem angrenzenden
Profil'

Konstruktion gerade.
Pfosten 'z. B. SR eco: C-125, Länge 2000 mm'

Ausgebaute Teile der Verwertung nach Wahl des AN zuführen.
Verkehrssicherung wird gesondert vergütet.
Aufstellung 'im Boden. Homogenbereich HB 1 - FRS bis
einschließlich HB 2 - FRS. HB 3 - FRS muss nachgewiesen
werden.'

Erforderliche Erdarbeiten ausführen. Die umgebende
Fläche wieder herstellen, überschüssigen Boden
flächenhaft verteilen.
Menge: 100,000 m
Leistungsbereichkatalog: 129

*Hinweis: Safety-Rail*
Safety-Rail, div.

**00.00.0012 FRS abbauen und herstellen gerade*Verwertung AN Verkehrss.gesond. Erdarb. ausf.**
StL-Nr. 1912930399101291
Fahrzeug-Rückhaltesystem (FRS) einschließlich der Pfosten und sämtlicher Einzelteile abbauen und herstellen.
Abgerechnet wird die Baulänge.
Konstruktion 'Safety-Rail'
Profil 'A oder B, je nach vorhandenem angrenzenden
Profil'

Konstruktion gerade.
Ausgebaute Teile der Verwertung nach Wahl des AN zuführen.
Verkehrssicherung wird gesondert vergütet.
Aufstellung 'im Boden. Homogenbereich HB 1 - FRS bis
einschließlich HB 2 - FRS. HB 3 - FRS muss nachgewiesen
werden.'

Erforderliche Erdarbeiten ausführen. Die umgebende
Fläche wieder herstellen, überschüssigen Boden
flächenhaft verteilen.
Menge: 4,000 m
Leistungsbereichkatalog: 129

*Hinweis: Mega Rail Varianten wie ek, sl*

**00.00.0013 FRS abbauen und herstellen gerade*Verwertung AN Verkehrss.gesond.*HB 1 Erdarb. ausf.**
StL-Nr. 2112930399101211
Fahrzeug-Rückhaltesystem (FRS) einschließlich der Pfosten und sämtlicher Einzelteile abbauen und herstellen.
Abgerechnet wird die Baulänge.
Konstruktion 'Mega Rail, verschiedene Varianten, z.B. "Mega Rail ek" oder vergleichbare, gleichwertige Konstruktionen'

Profil 'A oder B, je nach vorhandenem angrenzenden Profil'

Konstruktion gerade.
Ausgebaute Teile nach Wahl des AN verwerten.
Verkehrssicherung wird gesondert vergütet.
Aufstellung in Boden, Homogenbereich HB 1 - FRS.
Erforderliche Erdarbeiten ausführen. Die umgebende
Fläche wieder herstellen, überschüssigen Boden
flächenhaft verteilen.
Menge: 8,000 m
Leistungsbereichkatalog: 129

*Hinweis: Mega Rail s*

**00.00.0014 FRS abbauen und herstellen gerade*Verwertung AN Verkehrss.gesond.*HB 1 Erdarb. ausf.**
StL-Nr. 2112930399101211
Fahrzeug-Rückhaltesystem (FRS) einschließlich der Pfosten und sämtlicher Einzelteile abbauen und herstellen.
Abgerechnet wird die Baulänge.
Konstruktion 'Mega Rail, verschiedene Varianten, z.B. "Mega Rail s" oder vergleichbare, gleichwertige Konstruktionen'

Profil 'A oder B, je nach vorhandenem angrenzenden Profil'

Konstruktion gerade.
Ausgebaute Teile nach Wahl des AN verwerten.
Verkehrssicherung wird gesondert vergütet.
Aufstellung in Boden, Homogenbereich HB 1 - FRS.
Erforderliche Erdarbeiten ausführen. Die umgebende
Fläche wieder herstellen, überschüssigen Boden
flächenhaft verteilen.
Menge: 16,000 m
Leistungsbereichkatalog: 129

*Hinweis: Mega Rail sk*

**00.00.0015 FRS abbauen und herstellen gerade*Verwertung AN Verkehrss.gesond.*HB 1 Erdarb. ausf.**
StL-Nr. 2112930399101211
Fahrzeug-Rückhaltesystem (FRS) einschließlich der Pfosten und sämtlicher Einzelteile abbauen und herstellen.
Abgerechnet wird die Baulänge.
Konstruktion 'Mega Rail, verschiedene Varianten, z.B. "Mega Rail sk" oder vergleichbare, gleichwertige Konstruktionen'

Profil 'A oder B, je nach vorhandenem angrenzenden Profil'

Konstruktion gerade.
Ausgebaute Teile nach Wahl des AN verwerten.
Verkehrssicherung wird gesondert vergütet.
Aufstellung in Boden, Homogenbereich HB 1 - FRS.
Erforderliche Erdarbeiten ausführen. Die umgebende
Fläche wieder herstellen, überschüssigen Boden
flächenhaft verteilen.
Menge: 16,000 m
Leistungsbereichkatalog: 129

*Hinweis: Mega Rail bk*

**00.00.0016 FRS abbauen und herstellen gerade*Verwertung AN Verkehrss.gesond.*HB 1 Erdarb. ausf.**
StL-Nr. 2112930399101211
Fahrzeug-Rückhaltesystem (FRS) einschließlich der Pfosten und sämtlicher Einzelteile abbauen und herstellen.
Abgerechnet wird die Baulänge.
Konstruktion 'Mega Rail, verschiedene Varianten, z.B. "Mega Rail bk" oder vergleichbare, gleichwertige Konstruktionen'

Profil 'A oder B, je nach vorhandenem angrenzenden Profil'

Konstruktion gerade.
Ausgebaute Teile nach Wahl des AN verwerten.
Verkehrssicherung wird gesondert vergütet.
Aufstellung in Boden, Homogenbereich HB 1 - FRS.
Erforderliche Erdarbeiten ausführen. Die umgebende
Fläche wieder herstellen, überschüssigen Boden
flächenhaft verteilen.
Menge: 16,000 m
Leistungsbereichkatalog: 129

*Hinweis: EasyRail 1.33 BW*

**00.00.0017 FRS abbauen und herstellen gerade Verwertung AN*Verkehrss.gesond.**
StL-Nr. 1912930399191290
Fahrzeug-Rückhaltesystem (FRS) einschließlich der Pfosten und sämtlicher Einzelteile abbauen und herstellen.
Abgerechnet wird die Baulänge.
Konstruktion 'EASYRail 1.33 BW -  H1 W4 - ; mit
Verbundankern;
Neigung der Fußplatte wie örtlich vorhandenes System
bzw. Kappenneigung'
Profil 'A oder B, je nach vorhandenem angrenzenden
Profil'

Konstruktion gerade.
Pfosten 'C-Profil (100-60-25), Länge 1.170 mm mit
Fußplatte'

Ausgebaute Teile der Verwertung nach Wahl des AN zuführen.
Verkehrssicherung wird gesondert vergütet.
Aufstellung 'Montage auf vorhandener Verankerung.
Ausgleichsschicht aus Reaktionsharzmörtel (PC) im
Mittel 5 mm dick'
Menge: 16,000 m
Leistungsbereichkatalog: 129

*Hinweis: Holm, Stützbügel, Abstandhalter, Distanzst. EDS/ ES*

**00.00.0018 Teil des FRS abbauen und herstellen Verwertung AN*Verkehrss.gesond.**
StL-Nr. 191293079912
Teil des Fahrzeug-Rückhaltesystem (FRS) abbauen und
herstellen. Abgerechnet wird die Baulänge.
Teil 'Schutzplankenholm Profil A oder B, je nach vorhandenem Profil in angrenzenden Bereichen, einschließlich Stützbügel, Abstandhalter, Pfostenklaue oder Distanzstück und einschließlich zugehörigem Befestigungsmaterial.'
Konstruktion 'in EDSP, ESP und vergleichbaren / gleichwertigen Konstruktionen'

Ausgebaute Teile der Verwertung nach Wahl des AN zuführen.
Verkehrssicherung wird gesondert vergütet.
Menge: 400,000 m
Leistungsbereichkatalog: 129

*Hinweis: Kastenprofil (SR, MR oder vergl.)*

**00.00.0019 Teil des FRS abbauen und herstellen Verwertung AN*Verkehrss.gesond.**
StL-Nr. 191293079912
Teil des Fahrzeug-Rückhaltesystem (FRS) abbauen und
herstellen. Abgerechnet wird die Baulänge.
Teil 'Kastenprofil'
Konstruktion 'in Super-Rail, Mega-Rail oder vergleichbaren / gleichwertigen Konstruktionen'

Ausgebaute Teile der Verwertung nach Wahl des AN zuführen.
Verkehrssicherung wird gesondert vergütet.
Menge: 20,000 m
Leistungsbereichkatalog: 129

*Hinweis: SPL-Holm etc. (SR, MR)*

**00.00.0020 Teil des FRS abbauen und herstellen Verwertung AN*Verkehrss.gesond.**
StL-Nr. 191293079912
Teil des Fahrzeug-Rückhaltesystem (FRS) abbauen und
herstellen. Abgerechnet wird die Baulänge.
Teil 'Schutzplankenholm A / B je nach vorh. Profil in
angrenzeneden Bereichen einschl. Deformations- und
Befestigungselemente'
Konstruktion 'in Super-Rail -, Mega-Rail - oder
vergleichbaren / gleichwertigen Konstruktionen'

Ausgebaute Teile der Verwertung nach Wahl des AN zuführen.
Verkehrssicherung wird gesondert vergütet.
Menge: 600,000 m
Leistungsbereichkatalog: 129

*Hinweis: SPL-Holm etc. (SR eco und SR eco BW)*

**00.00.0021 Teil des FRS abbauen und herstellen Verwertung AN*Verkehrss.gesond.**
StL-Nr. 191293079912
Teil des Fahrzeug-Rückhaltesystem (FRS) abbauen und
herstellen. Abgerechnet wird die Baulänge.
Teil 'Schutzplankenholm Profil A oder B je nach
vorhandenem
Profil in angrenzenden Bereichen einschließlich
Deformations- und Befestigungselementen.'
Konstruktion 'in Super-Rail Eco, Super-Rail Eco BW oder vergleichbaren / gleichwertigen Konstruktionen'

Ausgebaute Teile der Verwertung nach Wahl des AN zuführen.
Verkehrssicherung wird gesondert vergütet.
Menge: 200,000 m
Leistungsbereichkatalog: 129

*Hinweis: SPL-Holm etc. (Easy-Rail und Easy-Rail BW)*

**00.00.0022 Teil des FRS abbauen und herstellen Verwertung AN*Verkehrss.gesond.**
StL-Nr. 191293079912
Teil des Fahrzeug-Rückhaltesystem (FRS) abbauen und
herstellen. Abgerechnet wird die Baulänge.
Teil 'Schutzplankenholm Profil A oder B je nach
vorhandenem
Profil in angrenzenden Bereichen einschließlich
Deformations- und Befestigungselementen.'
Konstruktion 'in EASYRAIL, EASYRAIL BW oder
vergleichbaren / gleichwertigen Konstruktionen.'

Ausgebaute Teile der Verwertung nach Wahl des AN zuführen.
Verkehrssicherung wird gesondert vergütet.
Menge: 8,000 m
Leistungsbereichkatalog: 129

*Hinweis: SPL-Holm etc. (Mega Rail ek, sl)*

**00.00.0023 Teil des FRS abbauen und herstellen Verwertung AN*Verkehrss.gesond.**
StL-Nr. 191293079912
Teil des Fahrzeug-Rückhaltesystem (FRS) abbauen und
herstellen. Abgerechnet wird die Baulänge.
Teil 'Schutzplankenholm Profil A oder B je nach
vorhandenem
Profil in angrenzenden Bereichen einschließlich
Deformations- und Befestigungselementen.'
Konstruktion 'Mega Rail, versch. Varianten, z.B. "Mega Rail ek" oder vergleichbare / gleichwertige Konstruktionen'

Ausgebaute Teile der Verwertung nach Wahl des AN zuführen.
Verkehrssicherung wird gesondert vergütet.
Menge: 8,000 m
Leistungsbereichkatalog: 129

*Hinweis: Sonderpfosten mit Fußplatte (SR eco)*

**00.00.0024 Teil des FRS abbauen und herstellen Verwertung AN*Verkehrss.gesond.**
Teil des Fahrzeug-Rückhaltesystem (FRS) abbauen und
herstellen. Abgerechnet wird die Baulänge.
Teil Pfosten mit Fußplatte in Sonderlänge
Konstruktion für Super-Rail eco oder vergleichbare/ gleichwertige Konstruktionen
Pfosten C-Profil, mit Fußplatte, Länge: nach Angaben des AG
Neigung der Fußplatten: nach Angaben des AG
Montage der Pfosten: auf Verbundklebeanker nach Vorgabe des Herstellers
Herstellen der erforderlichen Bohrungen in Stahlbeton
Langlöcher mit dauerelastischem Material verfüllen oder abdecken. Dichtungsplatte zwischen Beton und Fußplatte einbauen.
Ausgebaute Teile nach Wahl des AN verwerten.
Verkehrssicherung wird gesondert vergütet.oder abdecken. Dichtungsplatte zwischen Beton und Fußplatte einbauen. '
Menge: 5,000 St
Leistungsbereichkatalog: 129

*Hinweis: Holm (EDSP) auf Leitschwelle*

**00.00.0025 Teil des FRS abbauen und herstellen Verwertung AN*Verkehrss.gesond.**
Schutzplanken-Konstruktion einschließlich Aufsetzstück und sämtlicher Einzelteile abbauen, Befestigungslöcher entsprechend den Erfordernissen wiederherstellen. Neue Schutzplankenkonstruktion liefern und einbauen.
Konstruktion = einfache Distanzschutzplanke (EDSP).
Holm Profil A/B entsprechend den angrenzenden Bereichen.
Mit Aufsetzstück für Leitschwelle einseitig, Abstand 1,33 bis 2,0m
Ausgebaute Teile der Verwertung nach Wahl des AN zuführen.
Verkehrssicherung wird gesondert vergütet.
Menge: 4,000 m
Leistungsbereichkatalog: 129

*Hinweis: SSW VECU-SEC, Varioguard*

**00.00.0026 SSW demont.,lief.,mont. groß**
Stahlschutzwand VECU-SEC / Varioguard / Maxi-Wall /
Barrier-Guard oder vergleichbare, örtlich vorhandene
Konstruktion demontieren.
Neues Material entsprechend der im angrenzenden Bereich
vorhandenen Systeme liefern und montieren.
Abgebautes Material der Verwertung zuführen.
Verwertung wird nicht gesondert vergütet.
Beschädigtes Material nach Angabe des  AG, siehe 3.4
der
Baubeschreibung, übernehmen, befördern und der
vollständigen Entsorgung außerhalb der Baustelle nach
Wahl des AN zuführen.
Nachweise führen und dem AG vorlegen.
Abfallschlüssel 17 04 07.
Holme vorher gebrauchsunfähig machen.
Menge: 20,000 m

*Hinweis: SSW Öffnungspunkt*

**00.00.0027 SSW demont.,lief.,mont. groß**
Stahlschutzwand - Öffnungspunkt Steel Step Barrier, Vario-Guard, Maxi-Wall und vergleichbare, entsprechend dem vorhandenen Anschlusssystem, demontieren, liefern und aufstellen.
Beschädigtes Material nach Angabe des  AG, siehe 3.4
der Baubeschreibung, übernehmen, befördern und der
vollständigen Entsorgung außerhalb der Baustelle nach
Wahl des AN zuführen. Nachweise führen und dem AG vorlegen. Abfallschlüssel 17 04 07.
Menge: 1,000 St

*Hinweis: Ausrichten SSW groß*

**00.00.0028 SSW ausrichten**
Stahlschutzwand "VECU-SEC" / "Varioguard" / "Barrierguard" / "Maxi-Wall" oder vergleichbare Konstruktion ausrichten.
Beschädigte Verzinkung mit Zinkspray o. ä. fachgerecht nachbehandeln.
Menge: 20,000 m

*Hinweis: Kopfstück, Umkehrstück*

**00.00.0029 Kopfstück, Umkehrstück**
Kopfstück oder Umkehrstück demontieren und neu
montieren.
Neues Verschraubungsmaterial liefern und verwenden.
Beschädigtes Material nach Angabe des AG, siehe 3.4
der Baubeschreibung, übernehmen, befördern und der
vollständigen Entsorgung außerhalb der Baustelle nach
Wahl des AN zuführen.
Nachweise führen und dem AG vorlegen.
Abfallschlüssel 17 04 07.
Material vorher gebrauchsunfähig machen.
Menge: 20,000 St

*Hinweis: Ü-Holm, Abs.winkel, BW-Anschl.*

**00.00.0030 Ü-Holm, Abs.winkel, BW-Anschl.**
wie vor, jedoch Übergangsholm, Absenkwinkelstück oder
Bauwerksanschlussstück.
Beschädigtes Material nach Angabe des AG, siehe 3.4 der
Baubeschreibung, übernehmen, befördern und der
vollständigen Entsorgung außerhalb der Baustelle nach
Wahl des AN zuführen.
Nachweise führen und dem AG vorlegen.
Abfallschlüssel 17 04 07.
Material vorher gebrauchsunfähig machen.
Menge: 1,000 St

*Hinweis: Behelfsabsenkung*

**00.00.0031 Behelfsabsenkung**
Behelfsabsenkung aus gebrauchten Material liefern und montieren, nach Beendigung der Maßnahme demontieren, in Eigentum des AN übernehmen und von der Baustelle entfernen.
Das benötigte Material stellt der AN.
(Kopfstück Profil entsprechend dem örtlich vorh. Profil sowie Absenkwinkel)
Menge: 1,000 St

*Hinweis: Absenkung Easy-Rail*

**00.00.0032 Absenkung Easy-Rail**
Anfangs-/Endkonstruktion (AEK) des Fahrzeug-Rückhaltesystems (FRS) abbauen und herstellen.
AEK 'entsprechend örtl. vorh. Ausführung 'Konstruktion 'Absenkung EASYRAIL'
Verkehrssicherung wird gesondert vergütet.
Aufstellung 'im Boden. Homogenbereich HB 1 - FRS bis einschließlich HB 2 - FRS. HB 3 - FRS muss nachgewiesen werden.'
Erforderliche Erdarbeiten ausführen. Die umgebende Fläche wieder herstellen, überschüssigen Boden flächenhaft verteilen.
Ausgebaute Teile der Verwertung nach Wahl des AN zuführen.
Menge: 1,000 St

*Hinweis: Absenkung Super Rail eco*

**00.00.0033 Absenkung Super Rail eco**
Anfangs-/Endkonstruktion (AEK) des Fahrzeug-Rückhaltesystems (FRS) abbauen und herstellen.
AEK 'entsprechend örtl. vorh. Ausführung 'Konstruktion 'Absenkung Super-Rail eco'
Verkehrssicherung wird gesondert vergütet.
Aufstellung 'im Boden. Homogenbereich HB 1 - FRS bis einschließlich HB 2 - FRS. HB 3 - FRS muss nachgewiesen werden.'
Erforderliche Erdarbeiten ausführen. Die umgebende Fläche wieder herstellen, überschüssigen Boden flächenhaft verteilen.
Ausgebaute Teile der Verwertung nach Wahl des AN zuführen.
Menge: 1,000 St

*Hinweis: Absenkung Mega Rail*

**00.00.0034 Absenkung Mega Rail**
Anfangs-/Endkonstruktion (AEK) des Fahrzeug-Rückhaltesystems (FRS) abbauen und herstellen.
AEK 'entsprechend örtl. vorh. Ausführung 'Konstruktion 'Absenkung Mega Rail, verschiedene Varianten, z.B. "Mega Rail ek" oder vergleichbare bzw. gleichwertige Konstruktionen'
Verkehrssicherung wird gesondert vergütet.
Aufstellung 'im Boden. Homogenbereich HB 1 - FRS bis einschließlich HB 2 - FRS. HB 3 - FRS muss nachgewiesen werden.'
Erforderliche Erdarbeiten ausführen. Die umgebende Fläche wieder herstellen, überschüssigen Boden flächenhaft verteilen.
Ausgebaute Teile der Verwertung nach Wahl des AN zuführen.
Menge: 1,000 St

*Hinweis: Grasstopplatten demontieren und*
Grasstopplatten demontieren und montieren

**00.00.0035 Grasstopplatten für Pfosten**
Kunststoffplatten (Grasstopplatten) für
Schutzplankenpfosten demontieren,
seitlich lagern und wieder montieren.
Menge: 80,000 St

*Hinweis: Grasstopplatten liefern und montieren*

**00.00.0036 Grasstopplatten für Pfosten**
Kunststoffplatten (Grasstopplatten) für
Schutzplankenpfosten demontieren.
Neue Platten sind nach Ausstausch der Pfosten zu
montieren.
Ausgebautes Material der Verwertung zuführen.
Die Verwertung wird nicht gesondert vergütet.
Beschädigtes Material nach Angabe des AG, siehe 3.4 der
Baubeschreibung, übernehmen, befördern und der
vollständigen Entsorgung außerhalb der Baustelle nach
Wahl des AN zuführen. Nachweise führen und dem AG
vorlegen. Abfallschlüssel 07 02 13.
Menge: 40,000 St

*Hinweis: Schutzplanke m. Anschlussbügel*

**00.00.0037 FRS abbauen und herstellen EDSP Pf.Abst.2,0m gerade*Pf.SigmaL1900 mm Verwertung AN*Verkehrss.gesond.*Erdarb. ausf.**
Fahrzeug-Rückhaltesystem (FRS) einschließlich der Pfosten und sämtlicher Einzelteile abbauen und herstellen.
Abgerechnet wird die Baulänge.
Konstruktion 'Schutzplanke mit Anschlussbügel 'Profil A oder B, je nach vorhandenem angrenzenden Profil'
Konstruktion gerade.
Pfosten Sigma 100, Länge 1900 mm.
Ausgebaute Teile der Verwertung nach Wahl des AN zuführen.
Verkehrssicherung wird gesondert vergütet.
Aufstellung 'im Boden. Homogenbereich HB 1 - FRS bis
einschließlich HB 2 - FRS. HB 3 - FRS muss nachgewiesen
werden.'
Erforderliche Erdarbeiten ausführen. Die umgebende
Fläche wieder herstellen, überschüssigen Boden
flächenhaft verteilen.
Menge: 4,000 m
Leistungsbereichkatalog: 129

*Hinweis: Einfache Schutzplanke ESP+*

**00.00.0038 FRS abbauen und herstellen EDSP Pf.Abst.2,0m gerade*Pf.SigmaL1900 mm Verwertung AN*Verkehrss.gesond.*Erdarb. ausf.**
Fahrzeug-Rückhaltesystem (FRS) einschließlich der Pfosten und sämtlicher Einzelteile abbauen und herstellen.
Abgerechnet wird die Baulänge.
Konstruktion 'ESP-Plus 'Profil' A oder B, je nach vorhandenem angrenzenden Profil'
Konstruktion gerade.
Pfosten Sigma 100, Länge 1900 mm.
Ausgebaute Teile der Verwertung nach Wahl des AN zuführen.
Verkehrssicherung wird gesondert vergütet.
Aufstellung 'im Boden. Homogenbereich HB 1 - FRS bis
einschließlich HB 2 - FRS. HB 3 - FRS muss nachgewiesen
werden.'
Erforderliche Erdarbeiten ausführen. Die umgebende
Fläche wieder herstellen, überschüssigen Boden
flächenhaft verteilen.
Menge: 4,000 m
Leistungsbereichkatalog: 129

*Hinweis: Mega Rail eb*

**00.00.0039 FRS abbauen und herstellen gerade*Verwertung AN Verkehrss.gesond.*HB 1 Erdarb. ausf.**
StL-Nr. 2112930399101211
Fahrzeug-Rückhaltesystem (FRS) einschließlich der Pfosten und sämtlicher Einzelteile abbauen und herstellen.
Abgerechnet wird die Baulänge.
Konstruktion 'Mega Rail, verschiedene Varianten, z.B. "Mega Rail eb" oder vergleichbare, gleichwertige Konstruktionen'

Profil 'A oder B, je nach vorhandenem angrenzenden Profil'

Konstruktion gerade.
Ausgebaute Teile nach Wahl des AN verwerten.
Verkehrssicherung wird gesondert vergütet.
Aufstellung in Boden, Homogenbereich HB 1 - FRS.
Erforderliche Erdarbeiten ausführen. Die umgebende
Fläche wieder herstellen, überschüssigen Boden
flächenhaft verteilen.
Menge: 8,000 m
Leistungsbereichkatalog: 129

*Hinweis: ÜK/ÜE SR auf EDSP*

**00.00.0040 ÜK/ÜE für FRS abbauen und herst.*Verkehrss.gesond. Erdarb. ausf.*Verwertung AN**
StL-Nr. 191293229211
Übergangskonstruktion (ÜK) oder Übergangselement (ÜE)
für Fahrzeug-Rückhaltesystem (FRS) abbauen und herstellen.
Übergangskonstruktion/Übergangselement 'Super-Rail auf EDSP, oder umgekehrt'

Verkehrssicherung wird gesondert vergütet.
Erforderliche Erdarbeiten ausführen. Die umgebene
Fläche wieder herstellen, überschüssigen Boden
flächenhaft verteilen.
Ausgebaute Teile der Verwertung nach Wahl des AN zuführen.
Menge: 1,000 St
Leistungsbereichkatalog: 129

*Hinweis: ÜK/ÜE SR eco o. glw. auf EDSP*

**00.00.0041 ÜK/ÜE für FRS abbauen und herst.*Verkehrss.gesond. Erdarb. ausf.*Verwertung AN**
StL-Nr. 191293229211
Übergangskonstruktion (ÜK) oder Übergangselement (ÜE)
für Fahrzeug-Rückhaltesystem (FRS) abbauen und herstellen.
Übergangskonstruktion/Übergangselement 'Super-Rail eco, Super-Rail light, Mega-Rail oder vergleichbares / gleichwertiges System auf EDSP, oder umgekehrt'

Verkehrssicherung wird gesondert vergütet.
Erforderliche Erdarbeiten ausführen. Die umgebene
Fläche wieder herstellen, überschüssigen Boden
flächenhaft verteilen.
Ausgebaute Teile der Verwertung nach Wahl des AN zuführen.
Menge: 1,000 St
Leistungsbereichkatalog: 129

*Hinweis: Bei allen gerammten FRS Systemen ist von Homogenbereich*
Bei allen gerammten FRS Systemen ist von Homogenbereich
HB 1 - FRS bis einschließlich HB 2 - FRS (ehem.
Bodenklasse 3 bis 6) auszugehen. Eine Zulage wird nur
bei nachgewiesenem HB 3 - FRS( ehem.  Bkl. 7) gewährt.

#### Unterabschnitt 00.01 Zulagen

**00.01.0001 gebogener Holm als Zulage**
gebogener Holm als Zulage zur jeweiligen Schutzplankenkonstruktion.
Menge: 5,000 St

**00.01.0002 Kastenprofil in Radien bis 25m**
Kastenprofil in Radien bis 25m als Zulage zur jeweiligen Schutzplankenkonstruktion.
Menge: 1,000 St

*Hinweis: Gilt für alle Pfostensysteme*

**00.01.0003 FRS-Pfosten erschwert einbr. (Zul.)**
Pfosten des Fahrzeug-Rückhaltesystems (FRS) unter
erschwerten Bedingungen einbringen. Vergütet wird der
Mehraufwand gegenüber Homogenbereich HB 1 - FRS bis
einschließlich HB 2 - FRS als Zulage.
Pfosten: "IPE-, Sigma- oder C-Pfosten"
Erschwernis bei Homogenbereich HB 3 - FRS.
Nachweis erforderlich.
Menge: 20,000 St

**00.01.0004 Steckpfosten**
Pfosten "IPE" oder "Sigma", anstelle Sigma-Pfosten 1900mm, als Zulage zum jeweiligen SP-System.
Einschließlich aller Arbeiten zur Herstellung der Zusatzverschraubung zum Schutz gegen Lösen von Teilen nach BASt-Vorgaben.
Menge: 10,000 St

*Hinweis: Gilt für alle Pfostensysteme*

**00.01.0005 Bauwerkspfosten**
Konstruktionsteil des Fahrzeug-Rückhaltesystems(FRS)abbauen und herstellen. Vergütet wird der Mehraufwand gegenüber des durchgehenden FRS als Zulage. Teil 'Bauwerkspfosten anstelle gerammter Pfosten'
Ausgebaute Teile der Verwertung nach Wahl AN zuführen.
Verkehrssicherung wird gesondert vergütet.
Menge: 150,000 St

*Hinweis: Gilt für alle Pfostensysteme*

**00.01.0006 Bauwerkspfosten auf Pfeilerfundamenten**
Konstruktionsteil des Fahrzeug-Rückhaltesystems(FRS)abbauen und herstellen. Vergütet wird der Mehraufwand gegenüber des durchgehenden FRS als Zulage. Teil 'Bauwerkspfosten anstelle gerammter Pfosten in Sonderlänge bei Montage z.B. auf Pfeilerfundament'
Ausgebaute Teile der Verwertung nach Wahl AN zuführen.
Verkehrssicherung wird gesondert vergütet.
Menge: 5,000 St

**00.01.0007 Holm in Absenkung**
Eingegrabener Holm in Absenkung, als Zulage zum
jeweiligen FRS -  System.
Menge: 20,000 St

**00.01.0008 Kopfstück in Absenkung**
Eingegrabenes Kopfstück in Absenkung, als Zulage zum
jeweiligen FRS.
Menge: 20,000 St

**00.01.0009 Kastenprofil in Absenkung**
Eingegrabenes Kastenprofil in Absenkung, als Zulage zum
jeweiligen FRS.
Menge: 2,000 St

**00.01.0010 Absenkwinkel Holm**
Holmprofil  A oder B als Absenkwinkel, als Zulage zum
jeweiligen FRS.
Menge: 2,000 St

**00.01.0011 Absenkwinkel Kastenprofil**
Kastenprofil als Absenkwinkel, als Zulage zum
jeweiligen FRS.
Menge: 2,000 St

**00.01.0012 Pfosten 1500mm mit Druckplatte**
Pfosten "IPE" oder Sigma", Länge 1500mm, mit Druckplatte, anstelle Sigma-Pfosten 1900mm, als Zulage zum jeweiligen FRS.
Menge: 2,000 St

**00.01.0013 Pfosten 2500 mm**
Pfosten "Sigma", Länge 2500mm, anstelle Sigma-Pfosten
1900mm, als Zulage zum jeweiligen FRS.
Menge: 20,000 St

**00.01.0014 Bohrung Du 170/200mm**
Bohrung mit Durchmesser 170 mm (3-fach-Lochung) bzw.
200 mm (Doppel-Lochung) in Asphalt, Beton oder Bodenklasse 6 + 7 herstellen.
Einschließlich verfüllen des Bohrloches zum Rammen von Pfosten.
Die Vergütung erfolgt als Zulage zum jeweiligen Schutzplankensystem.
Menge: 2,000 St

**00.01.0015 Doppelbohrung Du 170mm**
Doppelbohrung 2*Durchmesser 170mm 8-förmig in Asphalt,
in Beton oder in Homogenbereich HB 2 - FRS bis
einschließlich HB 3 - FRS herstellen.
Einschließlich Verfüllen der Bohrlöcher als Vorbereitung zum Rammen der Pfosten.
Die Vergütung erfolgt als Zulage zum jeweiligen Schutzplankensystem.
Menge: 2,000 St

**00.01.0016 Verbundklebeanker**
Beschädigten Anker abtrennen und wieder herstellen.
Anker freilegen, 3cm unter Oberkante Beton abtrennen
und mit Zementmörtel/-beton mit Kunststoffzusatz
(RM/RC) verfüllen.
Verbundanker M 16, feuerverzinkt, in Beton mittels Bohrung DU = 18 mm, herstellen nach Unterlagen des AG.
Ausgebaute Stoffe der Verwertung nach Wahl des AN zuführen.
Verkehrssicherung wird gesondert vergütet.
Menge: 5,000 St

**00.01.0017 Verbundklebeanker für Super-Rail**
Beschädigten Anker abtrennen und wieder herstellen.
Anker freilegen, 3cm unter Oberkante Beton abtrennen
und mit Zementmörtel/-beton mit Kunststoffzusatz
(RM/RC) verfüllen. Anker 'für Super-Rail, gemäß
Systemanforderungen / Einbauhandbuch des Herstellers liefern und einbauen'
Ausgebaute Stoffe der Verwertung nach Wahl des AN zuführen.
Verkehrssicherung wird gesondert vergütet.
Menge: 5,000 St

*Hinweis: Zusätzliche Pfosten für ESP/EDSP/DSD/DDSP*

**00.01.0018 Zusätzl. Pfosten für ESP/EDSP/DSD/DDSP**
Zusätzliche Pfosten des Fahrzeug-Rückhaltesystems (FRS)
einschließlich Konstruktions- und Befestigungsteilen
abbauen und herstellen.
Vergütet wird der Mehraufwand gegenüber der durchgehenden Konstruktion.
Konstruktion = Einfache Schutzplanke (ESP), Einfache
Distanzschutzplanke (EDSP), Doppelte Schutzplanke (DSP)
oder Doppelte Distanzschutzplanke (DDSP).
Menge: 30,000 St

*Hinweis: Zusätzliche Pfosten für Super-Rail*

**00.01.0019 Pfosten des FRS abbauen und herst. Verwertung AN*Verkehrss.gesond.**
StL-Nr. 191293129912
Zusätzlichen Pfosten des Fahrzeug-Rückhaltesystems
(FRS)einschl. Konstruktions- und Befestigungsteile abbauen und herstellen.
Konstruktion 'für Super-Rail'
Pfosten 'im Boden. Homogenbereich HB 1 - FRS bis
einschließlich HB 2 - FRS. HB 3 - FRS muss nachgewiesen
werden'

Ausgebaute Teile der Verwertung nach Wahl des AN zuführen.
Verkehrssicherung wird gesondert vergütet.
Menge: 10,000 St
Leistungsbereichkatalog: 129

*Hinweis: Zusätzliche Pfosten für Super-Rail*
Zusätzliche Pfosten für Super-Rail eco, Super-Rail light, Mega-Rail

**00.01.0020 Pfosten des FRS abbauen und herst. Verwertung AN*Verkehrss.gesond.**
StL-Nr. 191293129912
Zusätzlichen Pfosten des Fahrzeug-Rückhaltesystems
(FRS)einschl. Konstruktions- und Befestigungsteile abbauen und herstellen.
Konstruktion 'für Super-Rail eco, Super-Rail light, Mega-Rail oder vergleichbare Systeme'
Pfosten 'im Boden. Homogenbereich HB 1 - FRS bis einschließlich HB 2 - FRS. HB 3 - FRS muss nachgewiesen werden'

Ausgebaute Teile der Verwertung nach Wahl des AN zuführen.
Verkehrssicherung wird gesondert vergütet.
Menge: 2,000 St
Leistungsbereichkatalog: 129

*Hinweis: Dilatation Holm 80mm*

**00.01.0021 Teil des FRS abb. und herst. (Zul.) Dilatation. 80mm*Verwertung AN Verkehrss.gesond.**
StL-Nr. 191293277102
Konstruktionsteil des Fahrzeug-Rückhaltesystems (FRS)
abbauen und herstellen. Vergütet wird der Mehraufwand
gegenüber des durchgehenden FRS als Zulage.
Teil = Dilatationsstoß 80 mm.
Ausgebaute Teile der Verwertung nach Wahl des AN zuführen.
Verkehrssicherung wird gesondert vergütet.
Menge: 2,000 St
Leistungsbereichkatalog: 129

*Hinweis: Dilatation Holm 320mm*

**00.01.0022 Teil des FRS abb. und herst. (Zul.) Dilatation.320mm*Verwertung AN Verkehrss.gesond.**
StL-Nr. 191293278102
Konstruktionsteil des Fahrzeug-Rückhaltesystems (FRS)
abbauen und herstellen. Vergütet wird der Mehraufwand
gegenüber des durchgehenden FRS als Zulage.
Teil = Dilatationsstoß 320 mm.
Ausgebaute Teile der Verwertung nach Wahl des AN zuführen.
Verkehrssicherung wird gesondert vergütet.
Menge: 2,000 St
Leistungsbereichkatalog: 129

*Hinweis: Dilatation Holm 320mm Kastenprofil*

**00.01.0023 Teil des FRS abb. und herst. (Zul.)*Verwertung AN Verkehrss.gesond.**
StL-Nr. 191293279102
Konstruktionsteil des Fahrzeug-Rückhaltesystems (FRS)
abbauen und herstellen. Vergütet wird der Mehraufwand
gegenüber des durchgehenden FRS als Zulage.
Teil 'Dilatationsstoß (Kastenprofil) 320 mm.'

Ausgebaute Teile der Verwertung nach Wahl des AN zuführen.
Verkehrssicherung wird gesondert vergütet.
Menge: 2,000 St
Leistungsbereichkatalog: 129

*Hinweis: Die nachfolgenden OZ beziehen sich auf die*
Die nachfolgenden OZ beziehen sich auf die
Verkehrssicherung von "Arbeitsstellen kürzerer Dauer
auf Autobahnen" gem. RSA sowie den Hessischen
Verkehrszeichenplan-Katalog (HE VZP-Katalog)

#### Unterabschnitt 00.02 Verkehrssicherung

*Hinweis: HE 1.1 RT*

**00.02.0001 Verk.sich. kürzerer Dauer durchf.*stat. Arbeitsst.*bei Tageslicht**
StL-Nr. 1980513590109100
Verkehrssicherung an Arbeitsstellen von kürzerer Dauer
betriebsfertig aufbauen, vorhalten, warten, instand
setzen, betreiben und abbauen. Vorübergehende Verkehrssicherungsmaßnahmen durchführen.
Nach RSA, Regelplan 'HE VZP Katalog: HE 1.1 RT'

Für stationäre Arbeitsstelle.
Gesamtdauer der Verkehrsführung 'gem. Vorgaben
Slotmanagement'

Bei Tageslicht.
Menge: 30,000 St
Leistungsbereichkatalog: 105

*Hinweis: HE 1.7 LT*

**00.02.0002 Verk.sich. kürzerer Dauer durchf.*stat. Arbeitsst.*bei Tageslicht**
StL-Nr. 1980513590109100
Verkehrssicherung an Arbeitsstellen von kürzerer Dauer
betriebsfertig aufbauen, vorhalten, warten, instand
setzen, betreiben und abbauen. Vorübergehende Verkehrssicherungsmaßnahmen durchführen.
Nach RSA, Regelplan 'HE VZP Katalog: HE 1.7 LT'

Für stationäre Arbeitsstelle.
Gesamtdauer der Verkehrsführung 'gem. Vorgaben
Slotmanagement'

Bei Tageslicht.
Menge: 50,000 St
Leistungsbereichkatalog: 105

*Hinweis: HE 1.25 RT*

**00.02.0003 Verk.sich. kürzerer Dauer durchf.*stat. Arbeitsst.*bei Tageslicht**
StL-Nr. 1980513590109100
Verkehrssicherung an Arbeitsstellen von kürzerer Dauer
betriebsfertig aufbauen, vorhalten, warten, instand
setzen, betreiben und abbauen. Vorübergehende Verkehrssicherungsmaßnahmen durchführen.
Nach RSA, Regelplan 'HE VZP Katalog: HE 1.25 RT'

Für stationäre Arbeitsstelle.
Gesamtdauer der Verkehrsführung 'gem. Vorgaben
Slotmanagement'

Bei Tageslicht.
Menge: 3,000 St
Leistungsbereichkatalog: 105

*Hinweis: HE 1.31 LT*

**00.02.0004 Verk.sich. kürzerer Dauer durchf.*stat. Arbeitsst.*bei Tageslicht**
StL-Nr. 1980513590109100
Verkehrssicherung an Arbeitsstellen von kürzerer Dauer
betriebsfertig aufbauen, vorhalten, warten, instand
setzen, betreiben und abbauen. Vorübergehende Verkehrssicherungsmaßnahmen durchführen.
Nach RSA, Regelplan 'HE VZP Katalog: HE 1.31 LT'

Für stationäre Arbeitsstelle.
Gesamtdauer der Verkehrsführung 'gem. Vorgaben
Slotmanagement'

Bei Tageslicht.
Menge: 2,000 St
Leistungsbereichkatalog: 105

*Hinweis: HE 0.1 T*

**00.02.0005 Verk.sich. kürzerer Dauer durchf.*stat. Arbeitsst.*bei Tageslicht**
StL-Nr. 1980513590109100
Verkehrssicherung an Arbeitsstellen von kürzerer Dauer
betriebsfertig aufbauen, vorhalten, warten, instand
setzen, betreiben und abbauen. Vorübergehende Verkehrssicherungsmaßnahmen durchführen.
Nach RSA, Regelplan 'HE VZP Katalog: HE 0.1 T'

Für stationäre Arbeitsstelle.
Gesamtdauer der Verkehrsführung 'gem. Vorgaben
Slotmanagement'

Bei Tageslicht.
Menge: 60,000 St
Leistungsbereichkatalog: 105

*Hinweis: HE 0.2 N*

**00.02.0006 Verk.sich. kürzerer Dauer durchf.*stat. Arbeitsst.*bei Dunkelheit**
StL-Nr. 1980513590109200
Verkehrssicherung an Arbeitsstellen von kürzerer Dauer
betriebsfertig aufbauen, vorhalten, warten, instand
setzen, betreiben und abbauen. Vorübergehende Verkehrssicherungsmaßnahmen durchführen.
Nach RSA, Regelplan 'HE VZP Katalog: HE 0.2 N'

Für stationäre Arbeitsstelle.
Gesamtdauer der Verkehrsführung 'gem. Vorgaben
Slotmanagement'

Bei Dunkelheit.
Menge: 1,000 St
Leistungsbereichkatalog: 105

*Hinweis: HE 1.69 RTK*

**00.02.0007 Verk.sich. kürzerer Dauer durchf.*stat. Arbeitsst.*bei Tageslicht**
StL-Nr. 1980513590109100
Verkehrssicherung an Arbeitsstellen von kürzerer Dauer
betriebsfertig aufbauen, vorhalten, warten, instand
setzen, betreiben und abbauen. Vorübergehende Verkehrssicherungsmaßnahmen durchführen.
Nach RSA, Regelplan 'HE VZP Katalog: HE 1.69 RTK'

Für stationäre Arbeitsstelle.
Gesamtdauer der Verkehrsführung 'gem. Vorgaben
Slotmanagement'

Bei Tageslicht.
Menge: 5,000 St
Leistungsbereichkatalog: 105

*Hinweis: HE 1.9 LT*

**00.02.0008 Verk.sich. kürzerer Dauer durchf.*stat. Arbeitsst.*bei Tageslicht**
StL-Nr. 1980513590109100
Verkehrssicherung an Arbeitsstellen von kürzerer Dauer
betriebsfertig aufbauen, vorhalten, warten, instand
setzen, betreiben und abbauen. Vorübergehende Verkehrssicherungsmaßnahmen durchführen.
Nach RSA, Regelplan 'HE VZP Katalog: HE 1.9 LT'

Für stationäre Arbeitsstelle.
Gesamtdauer der Verkehrsführung 'gem. Vorgaben
Slotmanagement'

Bei Tageslicht.
Menge: 1,000 St
Leistungsbereichkatalog: 105

*Hinweis: HE 1.15 LN*

**00.02.0009 Verk.sich. kürzerer Dauer durchf.*stat. Arbeitsst.*bei Dunkelheit**
StL-Nr. 1980513590109200
Verkehrssicherung an Arbeitsstellen von kürzerer Dauer
betriebsfertig aufbauen, vorhalten, warten, instand
setzen, betreiben und abbauen. Vorübergehende Verkehrssicherungsmaßnahmen durchführen.
Nach RSA, Regelplan 'HE VZP Katalog: HE 1.15 LN'

Für stationäre Arbeitsstelle.
Gesamtdauer der Verkehrsführung 'gem. Vorgaben
Slotmanagement'

Bei Dunkelheit.
Menge: 1,000 St
Leistungsbereichkatalog: 105

*Hinweis: HE 1.26 RT*

**00.02.0010 Verk.sich. kürzerer Dauer durchf.*stat. Arbeitsst.*bei Tageslicht**
StL-Nr. 1980513590109100
Verkehrssicherung an Arbeitsstellen von kürzerer Dauer
betriebsfertig aufbauen, vorhalten, warten, instand
setzen, betreiben und abbauen. Vorübergehende Verkehrssicherungsmaßnahmen durchführen.
Nach RSA, Regelplan 'HE VZP Katalog: HE 1.26 RT'

Für stationäre Arbeitsstelle.
Gesamtdauer der Verkehrsführung 'gem. Vorgaben
Slotmanagement'

Bei Tageslicht.
Menge: 1,000 St
Leistungsbereichkatalog: 105

*Hinweis: HE 1.27 RTS*

**00.02.0011 Verk.sich. kürzerer Dauer durchf.*stat. Arbeitsst.*bei Tageslicht**
StL-Nr. 1980513590109100
Verkehrssicherung an Arbeitsstellen von kürzerer Dauer
betriebsfertig aufbauen, vorhalten, warten, instand
setzen, betreiben und abbauen. Vorübergehende Verkehrssicherungsmaßnahmen durchführen.
Nach RSA, Regelplan 'HE VZP Katalog: HE 1.27 RTS'

Für stationäre Arbeitsstelle.
Gesamtdauer der Verkehrsführung 'gem. Vorgaben
Slotmanagement'

Bei Tageslicht.
Menge: 1,000 St
Leistungsbereichkatalog: 105

*Hinweis: HE 1.28 RNS*

**00.02.0012 Verk.sich. kürzerer Dauer durchf.*stat. Arbeitsst.*bei Dunkelheit**
StL-Nr. 1980513590109200
Verkehrssicherung an Arbeitsstellen von kürzerer Dauer
betriebsfertig aufbauen, vorhalten, warten, instand
setzen, betreiben und abbauen. Vorübergehende Verkehrssicherungsmaßnahmen durchführen.
Nach RSA, Regelplan 'HE VZP Katalog: HE 1.28 RNS'

Für stationäre Arbeitsstelle.
Gesamtdauer der Verkehrsführung 'gem. Vorgaben
Slotmanagement'

Bei Dunkelheit.
Menge: 1,000 St
Leistungsbereichkatalog: 105

*Hinweis: HE 1.32 LT*

**00.02.0013 Verk.sich. kürzerer Dauer durchf.*stat. Arbeitsst.*bei Tageslicht**
StL-Nr. 1980513590109100
Verkehrssicherung an Arbeitsstellen von kürzerer Dauer
betriebsfertig aufbauen, vorhalten, warten, instand
setzen, betreiben und abbauen. Vorübergehende Verkehrssicherungsmaßnahmen durchführen.
Nach RSA, Regelplan 'HE VZP Katalog: HE 1.32 LT'

Für stationäre Arbeitsstelle.
Gesamtdauer der Verkehrsführung 'gem. Vorgaben
Slotmanagement'

Bei Tageslicht.
Menge: 1,000 St
Leistungsbereichkatalog: 105

*Hinweis: HE 1.34 LTS*

**00.02.0014 Verk.sich. kürzerer Dauer durchf.*stat. Arbeitsst.*bei Tageslicht**
StL-Nr. 1980513590109100
Verkehrssicherung an Arbeitsstellen von kürzerer Dauer
betriebsfertig aufbauen, vorhalten, warten, instand
setzen, betreiben und abbauen. Vorübergehende Verkehrssicherungsmaßnahmen durchführen.
Nach RSA, Regelplan 'HE VZP Katalog: HE 1.34 LTS'

Für stationäre Arbeitsstelle.
Gesamtdauer der Verkehrsführung 'gem. Vorgaben
Slotmanagement'

Bei Tageslicht.
Menge: 1,000 St
Leistungsbereichkatalog: 105

*Hinweis: HE 1.47 RT*

**00.02.0015 Verk.sich. kürzerer Dauer durchf.*stat. Arbeitsst.*bei Tageslicht**
StL-Nr. 1980513590109100
Verkehrssicherung an Arbeitsstellen von kürzerer Dauer
betriebsfertig aufbauen, vorhalten, warten, instand
setzen, betreiben und abbauen. Vorübergehende Verkehrssicherungsmaßnahmen durchführen.
Nach RSA, Regelplan 'HE VZP Katalog: HE 1.47 RT'

Für stationäre Arbeitsstelle.
Gesamtdauer der Verkehrsführung 'gem. Vorgaben
Slotmanagement'

Bei Tageslicht.
Menge: 1,000 St
Leistungsbereichkatalog: 105

*Hinweis: HE 1.53 LT*

**00.02.0016 Verk.sich. kürzerer Dauer durchf.*stat. Arbeitsst.*bei Tageslicht**
StL-Nr. 1980513590109100
Verkehrssicherung an Arbeitsstellen von kürzerer Dauer
betriebsfertig aufbauen, vorhalten, warten, instand
setzen, betreiben und abbauen. Vorübergehende Verkehrssicherungsmaßnahmen durchführen.
Nach RSA, Regelplan 'HE VZP Katalog: HE 1.53 LT'

Für stationäre Arbeitsstelle.
Gesamtdauer der Verkehrsführung 'gem. Vorgaben
Slotmanagement'

Bei Tageslicht.
Menge: 1,000 St
Leistungsbereichkatalog: 105

*Hinweis: HE 2.7 LT*

**00.02.0017 Verk.sich. kürzerer Dauer durchf.*stat. Arbeitsst.*bei Tageslicht**
StL-Nr. 1980513590109100
Verkehrssicherung an Arbeitsstellen von kürzerer Dauer
betriebsfertig aufbauen, vorhalten, warten, instand
setzen, betreiben und abbauen. Vorübergehende Verkehrssicherungsmaßnahmen durchführen.
Nach RSA, Regelplan 'HE VZP Katalog: HE 2.7 LT'

Für stationäre Arbeitsstelle.
Gesamtdauer der Verkehrsführung 'gem. Vorgaben
Slotmanagement'

Bei Tageslicht.
Menge: 1,000 St
Leistungsbereichkatalog: 105
